# Papyrusweg 12, Einhausungen
Angebotsaufforderung (GAEB 90, DA83)
Währung: EUR

## Papyrusweg 12, Einhausungen
Datum: 20.06.24

*Hinweis*
A) ALLGEMEINE VORBEMERKUNGEN FÜR LEISTUNGSVERZEICHNISSE
(MLV)
  Stand 01.05.2010
=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten Kundendienst herauszustellen.

2) Die Mieter betroffener Häuser sind rechtzeitig vor
Durchführung der Reparaturarbeiten zu verständigen,
ggf. durch Aushang im Treppenhaus oder auch
individuelle Terminvereinbarung mit dem einzelnen
Mieter.

3) Bei Arbeiten in Wohnungen sind Möbel und sonstiges
Mietereigentum, Bodenflächen und angrenzende Bauteile
etc. im Bereich der auszuführenden Arbeiten durch
Folie, evtl. Schaltafeln oder Ähnliches zu schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen)

6) das, ggf. tägliche, Säubern der Arbeitsstelle

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGE
=======================================================
===============

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B6) Sonstiges

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) Besondere technische Vorschriften

1. Algemeines

Für Angebot, Lieferung, Ausführung und Abrechnung
gelten neben dem Leistungsverzeichnis:
- Die neusten DIN-Normen, VDE- und VDI-Richtlinien,
- die Flachdachrichtlinien,
- die Vorschriften der zuständigen Behörden (z. B.
Bauaufsicht, Gewerbeaufsicht, Brandverhütung,
  TÜV, Bau-Berufsgenossenschaften und
Versorgungsbetriebe),
- die Bestimmungen der Gerüstbauordnung.

2. Ausführung

Die Arbeiten werden an bewohnten Häusern  ausgeführt.
Während der Ausführung hat der Auftragnehmer allen, an
der Sanierung tätigen Handwerkern genügend Zeit für die
Fertigstellung anderer Arbeiten zu lassen.
Die Sicherung der Verkehrs-, Versorgungs- und
Entsorgungsanlagen im Bereich des Baugländes, sowie die
Durchführung der erforderlichen Maßnahmen der
verkehrspolizeilichen Sicherung übernimmt der
Auftragnehmer. Für Straßen- und Bürgersteigabsperrungen
sind die Genehmigungen vom Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppenhäusern
und auf Verkehrsflächen gelagert werden.

3. In den Einheitspreisen sind enthalten:

- Die Schuttrabfuhr einschl. Kippgebühre in allen
Positionen,
- die rechtzeitige Benachrichtigung der Wohnungsinhaber
über den beabsichtigten Beginn der Arbeiten,
- die Rückerstattung der Kosten für Wasser-und
Stromentnahme, falls vom Wohnungsinhaber gefordert.
- die Verpflichtung des Aufragnehmers, andere
Gebäudeschäden, die bei Ausführung seiner Leistung
  bekannt werden, unverzüglich  dem zuständigen
Bauleiter zu melden.
- sämtliche Lieferungen und Leistungen, die zur
sachgemäßen Herstellung der Arbeiten erforderlich

sind, wie z. B. Fahrt- und Transportkosten,
Standgebühren, Behördengebühren, Persönliche
Schutzausrüstung und dergleichen.
- Erforderliche Gerüste bis zu einer Höhe der
Arbeitsbühne von 2,00 m über Flur und Schutzgerüste
gemäß
  den Unfallverhütungsvorschriften, soweit kein
Arbeitsgerüstbauseits gestellt wird, die Mitbenutzung
der
  Gerüste ist allen mit Reparaturarbeiten beschäftigten
Firmen kostenlos zu gestatten.
- tägliches Säubern der Arbeitsstelle bei
Arbeitsschluss Bauschutt darf grundsätzlich nicht im
Gebäude
  gelagert werden.
- das Schützen der Bodenflächen und angrenzenden
Bauteile,
- das Schließen der Befestigungspunkte mit einer
Plastikkappe im Farbton der Fassade.

Können Gerüste wegen der baulichen Gegebenheit nicht
entsprechend der Regelausführung  nach DIN 4420
"Arbeits- und Schutzgerüste" bzw. Zulassungsbescheid
erstellt werde, ist eine statische Berechnung für die
Gerüste kostenlos zu erbringen.

Das Auf- und Abbauen von Gerüsten, deren Belagebenen
mehr als 2,00 m über Gelände oder Fußboden liegen,
gehören als Nebenleistungen zu den vertraglichen
Leistungen. Es werden nur die Gebäudemaße  aufgemessen
und bezahlt, siehe VOB,  Anhang 1, DIN 18 451.

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

DIN VDE 0100 Elektroinstallationen

UVV Unfallverhütungsvorschriften

Landesbauordnung Hamburg

Im Zuge der Gerüstarbeiten sind sämtliche
Dokumentationen (z.B. Aufbau- und Verwendungsanleitung,
Statikberechnungen bei Abweichungen von der
Regelausführung, Prüfprotokolle der Gerüstfreigabe)
anzufertigen und auf Verlangen dem AG vorzulegen.

Hier sind die Vorgaben des Herstellers, bei der Auswahl
der Untergrundsmaterialien zu beachten und einzuhalten,
dies gilt auch für die Verlegerichtlinen des
Herstellers.

Für Ausführung und Anwendung gelten die neuesten
technischen Richtlinien und Herstellervorschriften.

Bei Leistungen die nach Fertigstellung nicht mehr
sichtbar bzw. prüfbar sind, ist durch den AN eine
Fotodokumentation den Abrechnungsunterlagen
unaufgefordert beizulegen.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

Einsatz von Arbeits- und Schutzgerüsten (ASG):
Die nachstehend beschriebenen Hinweise beziehen sich
nur auf Leistungen, die aus Gründen des Arbeits- und
Gesundheitsschutzes für die ordnungsgemäße und fachlich
einwandfreie Ausführung der Arbeiten notwendig sind.
Sie korrespondieren mit den in der Vergabe- und
Vertragsordnung für Bauleistungen (VOB) enthaltenen
Normen, der DIN 18299 Allgemeine Regelungen für
Bauarbeiten jeder Art sowie den einschlägigen
Vertragsnormen und insbesondere der DIN 18451
"Gerüstarbeiten".

Die erforderliche Last- und Breitenklasse des ASG ist
bezogen auf die auszuführenden Arbeiten entsprechend zu
berücksichtigen.

Beim Einsatz von ASG sind die zum Zeitpunkt der
Beauftragung gültigen Gesetze, Normen und Verordnungen
sowie die anerkannten Regeln der Technik zu beachten.

Insbesondere sind folgende Vorschriften unter
Berücksichtigung des Einsatzzweckes zu beachten:
DIN 4420 Teil 1: Schutzgerüste (Fanggerüste,
Dachfanggerüste, Schutzdächer),
DIN 4420 Teil 3: Stahlrohrkupplungsgerüst
(Auslegergerüst, Konsolgerüst, Hängegerüst),
DIN EN 12810 Fassadengerüst aus vorgefertigten
Bauteilen,
DIN EN 12811 Arbeitsgerüst (temporäre Konstruktion für
Bauwerke),
Betriebssicherheitsverordnung (BetrSichV) mit den
zugehörigen Technischen Regeln für Betriebssicherheit
(TRBS),
Berufsgenossenschaftliche Informationen, z. B. BGR 179,
BGI 663,
DIN EN 1263-1 Schutznetze (Sicherheitsnetze),
sicherheitstechnische Anforderungen, Prüfverfahren.

Beim Einsatz von Schutznetzen ist insbesondere
folgendes zu beachten:
Maschenweite max. 100 mm,
begrenzt haltbar. Siehe auch Prüfetikett max. 3-5 Jahre
je nach Hersteller,
nur zugelassene Befestigungsmittel verwenden. Keine
Kabelbinder oder
Masche für Masche an der Tragkonstruktion befestigen
respektive das Gerüstrohr durch die Maschen ziehen.
Die nachfolgend beschriebenen Leistungen gelten als
vertragliche Nebenleistung und werden nicht separat
vergütet.
Sämtliche Dokumentationen z. B. Aufbau- und
Verwendungsanleitung, statische Berechnungen bei
Abweichungen von der Regelausführung und Prüfprotokolle
der Gerüstfreigabe sind anzufertigen und auf Verlangen
dem AG vorzulegen.

Zur Vermeidung von Absturzgefahren an hochgelegenen
Arbeitsplätzen auf ASG weisen wir ausdrücklich darauf
hin, dass bei
umfangreichem Materialtransport,
Aufstiegshöhen im ASG von mehr als 10 Metern,
Ausführung von umfangreichen Arbeiten wie z. B. WDVS,
Dachsanierungen usw.,
Aufzüge, Transportbühnen oder Treppen zu verwenden
sind. In diesen Fällen sind innenliegende Leitergänge
grundsätzlich nicht einzusetzen.

Gemeinsame Ortsbesichtigungen finden nicht statt.
Der Bieter hat sich selbst, vor Angebotsabgabe, an der
Baustelle hinreichend zu innformieren.
Bedenken  gegen die vorgesehene Ausführung sind vor
Angebotsabgabe geltend zu machen.

Arbeitsbeginn: schnellstens - Juli 2024
Fertigstellung:  schnellstens - August 2024

*Hinweis*
Weitere Hinweise für die Kalkulation
----------------------------------------------------

in den Einheitspreisen sind neben den Nebenleistungen
nachstehende
Leistungen enthalten, wenn in der Leistungsbeschreibung
keine eigene
Position dafür vorgesehen ist:

Die Sicherung der Verkehrs-, Versorgungs- und
Entsorgungsanlagen im Bereich des Baugeländes sowie die
Durchführung der erforderlichen Maßnahmen der
verkehrspolizeilichen Sicherung.

Das Einholen der Genehmigungen für Strassen- und
Bürgersteigabsperrungen, bzw.

Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Sonstiges
---------------

Alle Leistungen umfassen auch die Lieferung der
dazugehörigen Stoffe und Bauteile einschl. Abladen und
Lagern auf der Baustelle, wenn in der
Leistungsbeschreibung nichts anderes vorgeschrieben
ist.

Die Anlieferung sämtlicher zur Ausführung kommenden
Stoffe muss in der Originalverpakung erfolgen

Es sind die Richtlinien des Werkstoffherstellers zu
berücksichtigen. Bei Systemaufbauten dürfen nur die
Stoffe
eines Herstellers verwendet werden

Wiederaufbereitete (Recycling-) Stoffe sind von der
Verwendung ausdrücklich ausgeschlossen.

Flächen mit Abläufen, insbesondere
Kellerausgangstreppen sind ständig von anfallendem
Schutt vollständig freizuhalten, so daß das anfallende
Tagwasser sicher abfliesen kann.

Ebenso sind die Regenstandrohre dauerhaft abzudecken,
so daß es hier zu keiner Verstopfung der Grundleitung
kommen kann.

### Bereich 1 Einhausung

#### Abschnitt 1.1 Baustelleneinrichtung

**1.1.10 Baustelleneinrichtung**
Einrichten der Baustelle, Vorhaltung von
Arbeitsgerüsten und Werkzeug
Menge: 1,000 psch

**1.1.20 Einholung behördlicher Genehmigungen**
Einholung behördlicher Genehmigung Einholung von
behördlichen Genehmigungen bei der
Tlefbauabteilung und Polizei (Aufgrabeschein sowie für
Sondernutzung öffentlicher Flächent etc.), inkl.
Übernahme der Verantwortung durch den AN. für die
Einhaltung aller aus der Genehmigung hervorgehenden
Sicherungsmaßnahmen etc. Inkl. Gebühren. Anwendung nur
im Zusammenhang mit den beauftragten Leistungen aus
diesem Leistungsverzeichnis der Vertragspositionen.
Menge: 1,000 psch

**1.1.30 Vorhanden Betonmüllboxen 1100l**
für Umbauarbeiten mit Radlader umstellen seitlich
lagern und später wieder auf die neue Stellfläche
transportieren.
Menge: 5,000 Stck

**1.1.40 Alter Müllstandplatz**
Vorhande Gehwegplatten inkl. Rückenstütze demontieren
und entsorgen inkl. Kippgebühr.
Menge: 8,000 qm

**1.1.60 Auskoffern**
Boden für befestigte Flächen auskoffern und seitlich
lagern bis 30 cm Tiefe Boden für befestigte Flächen
auskoffern (maschinell oder händisch), Material laden,
abfahren und der Verwertung zuführen. Inkl. Kippgebühr
!

  Koffertiefe bis 30 cm. (Sand, Tragschicht,
Oberboden, Brechsand, Tenne, etc.)
  Es befindet sich hier ein Baum der die maschinelle
auskofferung schwierig macht.
Menge: 60,500 qm

#### Abschnitt 1.2 Vor- und Ausbauarbeiten

**1.2.10 Baumstubben**
Baumstubben roden oder fräsen, Wurzelhalsumfang über
100 cm bis 200 cm Baumstubben roden oder fräsen,
Material laden, abfahren und der Verwertung zuführen;
Wurzelhalsumfang über 100 cm bis 200 cm; bei
mehrstämmigen Bäumen ist der Außenumfang des gesamten
Wurzelstockes zu messen. nicht jeder Stämmling addiert.
Inkl. Kippgebühr !
Menge: 1,000 Stck

**1.2.20 Gehölzpflanzung**
Gehölzpflanzung roden, bis 100 m2, Höhe über 3 m bis 6
m Gehölzpflanzung einschl. Bäume bis 45 cm STU roden,
Astwerk und Stammholz bis zu einem
STU von 30 cm ist zu schreddern und in Haufen zur
Wiederverwendung seitlich zu lagern, Stubben und
Wurzelwerk laden, abfahren und der Verwertung zuführen;
Ohne Kippgebühr ! Je Einzelfläche bis 100 m2, Höhe über
3 m bis 6 m. Inkl. Kippgebühr !
Menge: 1,000 psch

**1.2.30 Gehölzschnitt**
Gehölzschnitt 3-Mann-Gruppe, mit Buschhacker Gestellung
einer Arbeitsgruppe mit 3 Personen mit mind. einem
fachlich versierten Vorarbeiter. Einschließlich
Gestellung aller für die Arbeiten benötigten Maschinen
und Motorgeräte, wie z.B.:  Motorsägen, Buschhacker
etc.; inkl. An- und Abfahrt zum Einsatzort. Pauschale
je geleistete  Arbeitsstunde.
Menge: 3,000 Std

#### Abschnitt 1.3 Fundamente und Einhausungen

**1.3.10 Blockfundament**
Blockfundamnet für Einhausung Firma SIEBAU herstellen:
Maße: 90x90cm
Baustahlmatten einbauen
Mindestbetongüte: C25/30
Mindestbetondeckung zum Baustahl: 5cm
Stahlmattengüte QI 88 A
Die Fundamente auf tragfähigen Boden führen und
frostfrei gründen.
Menge: 12,000 Stck

**1.3.20 Einhausung 1**
Einhausung Fa. Siebau aus Stahl in Elementbauweise
liefern und montieren.

Außenmaße: ca. B 5,07 x T 5,07 x H 2,51/2,42
(vorn/hinten) m
Überstand des Daches vorne ca. 5 cm, hinten ca. 16
cm und seitlich je 1,5 cm.
Sichtbares Dachgefälle nach hinten (Standard) oder
vorne.
Stützenanzahl: ca. 9 Stück
Stützenanordnung: exakter Sitz und Anzahl bei
Ausführungsklarstellung
Stützen in Teleskopbauweise mit ausziehbarem
Stützenfuß. Eine Überpflasterung der Fundamente ist
mit 15 cm berücksichtigt. Dabei ist ein Ausgleich von
Höhentoleranzen von bis +/-10 cm möglich. Stützenfuß
farblich unbehandelt rein verzinkt und befestigt auf
bauseitig nach Herstellerangaben vorhandenem
Fundament (min. 65x65x80 cm BxTxH). Verzinktes
Rohr des Stützenfußes kann nach Montage leicht
sichtbar sein. Stützenrohr 10 x 10 cm mit oberer
Befestigung an Randträger. Stützenrohre beschichtet
ähnl. RAL 7016 (anthrazit).
4-seitig umlaufende Attika beschichtet ähnl. RAL 7016
(anthrazit). Andere RAL-Farben optional gegen
Mehrpreis.
Dacheindeckung mit Trapezblech Typ E35,
galvalumeverzinkt
und farblich unbehandelt.
Alle weiteren Bauteile aus sendzimir-verzinktem
Material.
Dachrinne halbrund aus Kunststoff, verdeckt durch
Attika. Fallrohr aus Kunststoff. Dachrinne und Fallrohr
wahlweise in weiß, hellgrau oder anthrazitgrau. Die
Entwässerung erfolgt frei über dem Boden ab Austritt
Rohrbogen.
Der Anschluss an bauseitige
Entwässerungseinrichtungen inkl. der Bereitstellung
des für diesen Zweck zusätzlich erforderlichen
Anschlussmaterials erfolgt bauseits.
Standard-Schneelast max. 125 kg/qm (ausreichend für
Hamburg).
Inklusive 4-seitiger Wandverkleidung + 1x 2-flüglige
Drehtür.

Optik:
blickhemmende Holzlattung, unbehandelt
Holzprofile Rhombusleisten aus Weißtanne,
keilgezinkt, unbehandelt.
Leistengröße ca. 82 mm hoch und ca. 20 mm stark.
Der Abstand zwischen den Profilen beträgt ca. 10 mm
(abhängig von der Flächenaufteilung des
Wandelements).
Die Befestigung erfolgt schraubenlos durch die
Zahnleisten und Klemmleisten der Rahmen.
Rahmen aus verzinktem Stahl, beschichtet in RAL
nach Wahl (außer Effekt-, Signal- oder Perlfarben).

Inkl. 1x 2-flg. Drehtür in gleicher Optik. Lichter
Durchgang ca. 2,60 m.
Standflügel links, Gehflügel rechts (Standard).
Wahlweise nach aussen oder innen öffnend mit
Anschlag DIN rechts.
Geschweißter Rahmen aus verzinktem Stahl,
beschichtet in RAL nach Wahl. Rahmenbreite ca.
60x40 mm umlaufend. Aufhängung an zwei
Scharnierbändern.
Einlage der jeweiligen Füllung und Arretierung mit
Klemmleiste.
Drückergarnitur aus Aluminium mit Profildoppelzylinder
(30,5/30,5).
Sitz nach Wunsch-Ausführungsklarstellung
Menge: 1,000 Stck

**1.3.30 Montage Einhausung 1**
Montage inkl. Entladung durch fachkundiges
Montageunternehmen auf bauseits erstellten
Fundamenten nach Herstellerangaben.
Hinweis: Fundamentarbeiten, Anpassungsarbeiten am
Bodenbelag sowie Abdichtungen zwischen unseren
Produkten und fremden Bau- sowie Gründungskörpern
(Fundamenten/Bodenplatten) sind nicht in unserem
Leistungsumfang enthalten.
Der Anschluss des Fallrohres an die Grundleitung
mittels Übergangsstück erfolgt bauseits.
Zur Montage müssen die Fundamente frei liegen und
frei zugänglich sein.
Menge: 1,000 psch

**1.3.40 Kondenswasserschutz Einhausung 1**
Dachblechunterseite mit werkseitig aufgetragenem
Kondenswasserschutz (Vlies).
Menge: 1,000 psch

**1.3.50 Einhausung 2**
Einhausung Fa. Siebau aus Stahl in Elementbauweise
liefern und montieren.

Außenmaße: ca. B 5,07 x T 5,07 x H 2,51/2,42
(vorn/hinten) m
Überstand des Daches vorne ca. 5 cm, hinten ca. 16
cm und seitlich je 1,5 cm.
Sichtbares Dachgefälle nach hinten (Standard) oder
vorne.
Stützenanzahl: ca. 9 Stück
Stützenanordnung: exakter Sitz und Anzahl bei
Ausführungsklarstellung
Stützen in Teleskopbauweise mit ausziehbarem
Stützenfuß. Eine Überpflasterung der Fundamente ist
mit 15 cm berücksichtigt. Dabei ist ein Ausgleich von
Höhentoleranzen von bis +/-10 cm möglich. Stützenfuß
farblich unbehandelt rein verzinkt und befestigt auf
bauseitig nach Herstellerangaben vorhandenem
Fundament (min. 65x65x80 cm BxTxH). Verzinktes
Rohr des Stützenfußes kann nach Montage leicht
sichtbar sein. Stützenrohr 10 x 10 cm mit oberer
Befestigung an Randträger. Stützenrohre beschichtet
ähnl. RAL 7016 (anthrazit).
4-seitig umlaufende Attika beschichtet ähnl. RAL 7016
(anthrazit). Andere RAL-Farben optional gegen
Mehrpreis.
Dacheindeckung mit Trapezblech Typ E35,
galvalumeverzinkt
und farblich unbehandelt.
Alle weiteren Bauteile aus sendzimir-verzinktem
Material.
Dachrinne halbrund aus Kunststoff, verdeckt durch
Attika. Fallrohr aus Kunststoff. Dachrinne und Fallrohr
wahlweise in weiß, hellgrau oder anthrazitgrau. Die
Entwässerung erfolgt frei über dem Boden ab Austritt
Rohrbogen.
Der Anschluss an bauseitige
Entwässerungseinrichtungen inkl. der Bereitstellung
des für diesen Zweck zusätzlich erforderlichen
Anschlussmaterials erfolgt bauseits.
Standard-Schneelast max. 125 kg/qm (ausreichend für
Hamburg).
Inklusive 4-seitiger Wandverkleidung + 1x 2-flüglige
Drehtür.

Optik:
blickhemmende Holzlattung, unbehandelt
Holzprofile Rhombusleisten aus Weißtanne,
keilgezinkt, unbehandelt.
Leistengröße ca. 82 mm hoch und ca. 20 mm stark.
Der Abstand zwischen den Profilen beträgt ca. 10 mm
(abhängig von der Flächenaufteilung des
Wandelements).
Die Befestigung erfolgt schraubenlos durch die
Zahnleisten und Klemmleisten der Rahmen.
Rahmen aus verzinktem Stahl, beschichtet in RAL
nach Wahl (außer Effekt-, Signal- oder Perlfarben).

Inkl. 1x 2-flg. Drehtür in gleicher Optik. Lichter
Durchgang ca. 2,60 m.
Standflügel links, Gehflügel rechts (Standard).
Wahlweise nach aussen oder innen öffnend mit
Anschlag DIN rechts.
Geschweißter Rahmen aus verzinktem Stahl,
beschichtet in RAL nach Wahl. Rahmenbreite ca.
60x40 mm umlaufend. Aufhängung an zwei
Scharnierbändern.
Einlage der jeweiligen Füllung und Arretierung mit
Klemmleiste.
Drückergarnitur aus Aluminium mit Profildoppelzylinder
(30,5/30,5).
Sitz nach Wunsch-Ausführungsklarstellung
Menge: 1,000 Stck

**1.3.60 Montage Einhausung 2**
Montage inkl. Entladung durch fachkundiges
Montageunternehmen auf bauseits erstellten
Fundamenten nach Herstellerangaben.
Hinweis: Fundamentarbeiten, Anpassungsarbeiten am
Bodenbelag sowie Abdichtungen zwischen unseren
Produkten und fremden Bau- sowie Gründungskörpern
(Fundamenten/Bodenplatten) sind nicht in unserem
Leistungsumfang enthalten.
Der Anschluss des Fallrohres an die Grundleitung
mittels Übergangsstück erfolgt bauseits.
Zur Montage müssen die Fundamente frei liegen und
frei zugänglich sein.
Menge: 1,000 psch

**1.3.70 Kondenswasserschutz Einhausung 2**
Dachblechunterseite mit werkseitig aufgetragenem
Kondenswasserschutz (Vlies).
Menge: 1,000 psch

#### Abschnitt 1.4 Stellflächen unter Einhausungen herstellen

**1.4.10 Bordstein**
Bordstein liefern, Größe 100/20/8 cm Bordstein nach DIN
EN 1340 liefern. Größe 100/20/8 cm, bauseits bedingter
Transport mit LKW mit oder ohne Selbstlader bis 11 m3
Ladevolumen.
Bordstein einbauen, 100/20/8 cm, Inkl. Rückenstütze
Bordstein einbauen, Größe 100/20/8 cm. Inkl.
Betonbettung und -rückenstütze. Inkl. Zwischentransport
von bis zu 100 m.
Menge: 33,000 lfm

**1.4.20 Baugrund verdichten**
Baugrund im Vibrationsverfahren ggfs. durch mehrere
Arbeitsgänge kreuzweise verdichten. Baugrund mind. 95 %
Dpr.
Menge: 60,500 qm

**1.4.30 Unterbaumaterial**
Mineralgemisch 0/32 mm,Betonrecycling Unterbaumaterial
liefern, einbauen und mit geeignetem Gerät standfest
verdichten,  Schichtstärke bis 10 cm.
Menge: 60,500 qm

**1.4.40 Pflasterbettung**
Pflasterbettung Brechsand 0/8 mm, liefern und einbauen.
Schichtstärke bis 5 cm
Menge: 60,500 qm

**1.4.50 Betonsteine**
8 cm Betonsteine, einschl. End- und Randsteine,
Rechteckpflaster 20/10, Rechteckstein  IA-Pflaster,
Doppelverbundsteinv S-Verbundpflaster etc. mit
Minifase, grau liefern und montieren
inkl.einfegen/einschlämmen und abrütteln.
Einschließlich nachfegen nach zwei Wochen
Standzeit.(Wasser wird bauseits gestellt).
Menge: 60,500 qm

**1.4.60 Pflasterschnitt**
Pflasterschnitt, nass, Betonstein oder klinken bis 10
cm Pflasterschnitt an Betonwerksteinen, nass, bis 10 cm
Stärk herstellen.
Menge: 6,000 lfm

**1.4.100 Alte Müllboxen und Gehweg reinigen**
Hochdruckreinigung Inkl. Bedienungsperson
Strom und Wasseranschluss wird vom AG gestellt. für
unvorhergesehene Leistungen. Ausführung ausschließlich
auf Anweisung und gegen tagesaktuellen, unterschrieben
Arbeitsbericht (Tätigkeit, Ort, Ausführungszeit, Name
des Ausführenden, Unterschrift Serviceteamleiter)
Menge: 10,000 Std.

#### Abschnitt 1.5 Vegetationsarbeiten

**1.5.10 Rasenflächen**
geplante Rasenflächen vorbereiten, das heißt die
Flächen mind. zweimal kreuzweise fräsen und Steine,
Unrat, Grasnabenreste und Würzelkreuter aussortieren
und entsorgen.
Feinplanunm herstellen. Anschlüsse an Wege sind ca. 2cm
unter OK Belag herzustellen. Mulden und Anhöhungen sind
sauber zu profilieren. Auf ein Gebäudeabweisendes
Gefälle ist zu achten.
Menge: 14,500 qm

**1.5.20 Rasen sähen**
Fläche feinstplanieren, ansähen, Saatgut einigeln und
abwalzen. Ausführung der Arbeiten gem. DIN 18917.
Material:
RSM 2.3 (RSM-Mindestanforderung 6,2)
Gebrauchsrasen, Spielrasen
ehem. HESA M241
Dosierung: 25g/qm.

Der Rasen muss für Schattenflächen geeignet sein.
Menge: 14,500 qm

**1.5.30 Krokusse**
Crocus speciosus ssp. speciosus "Blue Pearl" 51+
Zwiebelgröße Botanische Crocus (herbstblühend) liefern
u. pflanzen
Menge: 300,000 Stck

**1.5.40 Narzissen**
Narcissus "Golden Harvest" 14/16 Zwiebelgröße Trompeten
Narzissen liefern u. pflanzen.
Menge: 150,000 Stck

**1.5.50 Zulage**
Blumenzwiebeln setzen in Rasen-Negetationsfläche
Größe: bis 3 cm Durchmesser.

Hier gegenüber der neuen Stellfläche in die Rasenfläche
einsetzen. Ausführung ab Oktober 2024 möglich wenn
Zwiebeln wieder verfügbar sind.
Menge: 450,000 Stck

**1.5.80 Zusätzliche Arbeiten**
*** Bedarfsposition mit GB
Ausführung ausschließlich auf Anweisung der Bauleitung
des Auftraggebers und gegen tagesaktuellen,
unterschrieben Arbeitsbericht (Tätigkeit, Ort,
Ausführungszeit, Name des Ausführenden, Unterschrift
Serviceteamleiter)
Menge: 1,000 Std.

USt %: 19,00
